# KiGa 1. Ba, Haus 10B
Angebotsaufforderung (GAEB DA 2000 1.2, DA83)
Projekt: WIE 406
Währung: EUR
Ausführungsbeginn: 20.11.2025
Ausführungsende: 20.12.2025
Auftraggeber: Wohn + Stadtbau Wohnungsunternehmen der, Steinfurter Str. 60, 48149 Münster, Deutschland, Telefon 0251-7008-394, E-Mail weiss@wohnstadtbau.de
Erstellt mit: NEVARIS/ GAEB Toolbox V3.3 G90 R20230503, NEVARIS 23.2.0, 25.02.2026

## 3.23.2 Systembalkone

*Hinweis: Baubeschreibung*
1. Baubeschreibung

Es handelt sich um Neubau von einem Mehrfamilienhaus mit 12 ö.g. Wohnungen. Das Projekt umfasst 1 Baukörper mit
3 Geschossen in Massivbauweise und einen Keller.
Baufläche: ca. 400 m²
max. Gebäudehöhe: ca. 9,2 m über OK Gelände

2. Lage der Baustelle

Die Baustelle befindet sich im Ortsteil Handorf im Neubaugebiet Kirschgarten. Das Bauvorhaben ist über die Hobbeltstr. anzufahren.

Für die Baustelleneinrichtung steht das dazugehörige Grundstück zur Verfügung. Sofern eine Befestigung von weiteren Flächen für erforderlich gehalten wird, obliegen entsprechende Maßnahmen dem AN. Ebenso sind die eingebrachten Befestigungen anschließend wieder abzuräumen. Diese Maßnahme wird nicht vergütet.

Eventuelle Verkehrssicherungsmaßnahmen für Kraftfahrzeug- und Personenverkehr bei Anlieferungen von Baustoffen und dergleichen sind in die Einzelpreise mit einzukalkulieren.
Vorhandene Straßen und Fußwege sind wie z. B. bei Anlieferung durch Schwerlaster vor Beschädigungen zu schützen. Beschädigungen sind unverzüglich durch den AN wieder herzustellen.

Der AN ist verpflichtet, einen Baustelleneinrichtungsplan vorzulegen.

Weiterhin wird darauf hingewiesen, dass das Wohnen und Übernachten auf der Baustelle nicht gestattet ist.

3. Zuständigkeiten

Auftraggeber, Ausschreibung, Vergabe, Abrechnung und Bauleitung
Wohn+Stadtbau GmbH
Ansprechpartner: Herr Stohl
Steinfurter Straße 60
48149 Münster
Telefon: 0251/7008-275
E-Mail: stohl@wohnstadtbau.de

Architektur
plan.werk / Gesellschaft für Architektur und Städtebau mbH
Ansprechpartner: Herr Krechting
Schorlemerstr. 12
48143 Münster
Telefon: 0251/89933-19
E-Mail: krechting@plan-werk.de

Statik und Bauphysik
Funger Phlippen Beratende Ingenieure PartG mbB
Ansprechpartner: Herr Phlippen
Blumentalstraße 108
47798 Krefeld
Telefon 0 21 51 - 62 75 0
Telefax 0 21 51 - 62 75 22

Prüfstatik
bvs-NRW GmbH
Rüttenscheider Straße 144
45131 Essen

Planung Haustechnik
Ingenieurbüro Haerkötter & Sahlmann GbR
Ansprechpartner: Herr Sahlmann
Mühlenstraße 33
48282 Emsdetten
Telefon: 02572/ 959 16 52

Baugrundgutachten
Dr. Muntzos & Schaefer, Beratende Geologen GmbH
Ansprechpartner: Herr Schaefer
Heemanns Damm 3
49536 Lienen
Tel.: 05484 / 9620-0
Fax: 05484 / 9620-20

Zur sicheren Ermittlung der Preise können die Pläne oder das Baugrundstück nach vorheriger tel. Terminvereinbarung mit der Wohn + Stadtbau (Frau Keller, Telefon: 0251 - 7008-331) in Augenschein genommen werden.

*Hinweis: Termine und Fristen*
Termine und Fristen

Baubeginn spätestens 12 Werktage nach Aufforderung durch den Auftraggeber
gemäß VOB/B § 2, Absatz 2.

Als Werktage gelten 6 Tage pro Woche, also einschl. Samstage.

Derzeit ist geplant, die Aufforderung für einen Beginn der Arbeiten
rechtzeitig vor dem nachstehend genannten Termin zu versenden.

Montage der Balkonanlagen vor Ort ca. 16-17. KW 2027

Einzelfristen und Fertigstellungsfristen werden in einem gesonderten Bauzeitenplan
bei Auftragsvergabe festgelegt und werden Vertragsbestandteil.

Nur gemeinsam zwischen AG und AN festgestellte und anerkannte Schlechtwettertage
(nur ganze Tage, keine Stunden) haben aufschiebende Wirkung.

*Hinweis: Anlagen zum LV*
Anliegende Pläne sind nur auszugsweise, als Vorabzug, verkleinert und nicht maßstäblich beigefügt.
Wir verweisen in diesem Zusammenhang auf die Bemerkung "Baubeschreibung", dass entsprechende
Planeinsicht genommen werden kann.

Zur sicheren Ermittlung der Preise können die Pläne oder das Baugrundstück nach vorheriger telefonischer Terminvereinbarung mit der Wohn+Stadtbau Tel: 0251 - 7008-331 (Frau Keller) in Augenschein genommen werden.

-  Lageplan
-  Grundrisse, Schnitte, Ansichten
-  Details

*Hinweis: Besondere Vertragsbedingungen*
Besondere Vertragsbedingungen

1. Bauwesenversicherung
Der AG schließt für das gesamte Bauvorhaben eine Bauwesenversicherung ab. Der AG ist berechtigt, hierfür 0,3 % der Schlussrechnungssumme (netto) in Abzug zu bringen.

2. Diebstahlprävention
Der AN hat die vom AG für die Durchführung der vertragsgegenständlichen Nachunternehmerleistungen zur Verfügung gestellte Baustoffe und sonstige Materialien gegen Diebstahl und andere Schäden zu schützen.

3. Baureinigung
Der AN hat die Baureinigung, wozu auch die Beseitigung des von ihm verursachten Bauschutts zu zählen ist, selbsttätig und fortlaufend, spätestens bis Ende jedes Werktages vorzunehmen. Kommt der AN dieser
Verpflichtung nicht oder nicht ordnungsgemäß nach, so kann der AG dem AN eine Nachfrist zum Ablauf des nächsten Werktages setzen, verbunden mit der Erklärung, dass er die Reinigungsleistung des AN nach
fruchtlosem Verstreichen der Frist ablehne. Kommt der AN seiner Verpflichtung auch bis zum Ablauf der Nachfrist nicht nach, kann der AG, ohne dass es insoweit einer (Teil-) Auftragskündigung bedürfte, die
Reinigungsleistung auf Kosten des AN anderweitig ausführen lassen.

4. Sanitäre Anlagen
Sanitäre Anlagen werden vom Gewerk Rohbauarbeiten hergestellt, vorgehalten und unterhalten. Hierfür wird bei jeder Firma eine Umlagebeteiligung in Höhe von 200,00 € brutto für WC-Container und bei
Errichtung von Wasch- und Sanitärcontainer 400,00 € brutto von der Schlussrechnung in Abzug gebracht.

5. Energie / Anschlüsse und Vorhaltung
Baustrom- und Bauwasseranschlussmöglichkeiten werden vom Gewerk Rohbauarbeiten hergestellt, vorgehalten und unterhalten.
Für die Nutzung wird ein Betrag nach Umlageschlüssel i. H. v. 0,2% von der Brutto-Schlussrechnungssumme einbehalten.

*Hinweis: Technische Vorbemerkungen*
Allgemeiner Teil

1. Art und Umfang der Leistung

Die Leistung des Auftragnehmers umfasst sämtliche Leistungen und Nebenleistungen, die zur kompletten, fertigen Erstellung des beschriebenen Gewerks und zur Erfüllung der behördlichen Auflagen erforderlich sind. Sind keine technischen Forderungen oder Detailbeschreibungen im Leistungsverzeichnis und den überreichten Zeichnungen vorgegeben, ist dem Auftragnehmer die konstruktive Ausbildung freigestellt, jedoch hat er diese zuvor vom AG bzw. dessen Bauleitung mit ausreichendem Vorlauf freigeben zu lassen.

Der Auftragnehmer hat nach Auftragserhalt einen Projektleiter zu benennen, der alle Leistungen koordiniert und den Auftragnehmer für dieses Projekt vertritt.

Die Baustelleneinrichtung für die anzubietenden Leistungen ist nicht in die Einheitspreise einzukalkulieren, sie ist in einer gesonderten Position erfasst. (Titel 01)

Grundlage des Angebotes sind die Planungsunterlagen und die Leistungsbeschreibung des Bauherrn bzw. dessen Architekten. Etwaige Unklarheiten sind vor Abgabe des Angebotes mit der ausschreibenden Stelle zu klären. Der Bieter ist gehalten, die im Leistungsverzeichnis beschriebenen Details auf Vollständigkeit, fachgerechte Ausführung und Eignung für den vorgesehenen Verwendungszweck zu überprüfen. Sinnvoll oder notwendig erscheinende Änderungen oder Ergänzungen sind mit einer entsprechenden Begründung dem Angebot gesondert beizufügen.

2. Ausführung

Sind sichtbare Mängel am Untergrund oder an den Vorleistungen zu erkennen oder Schäden an der fertigen Leistung zu befürchten, ist der Auftragnehmer gemäß VOB, Teil B, DIN 1961, § 4 verpflichtet, schriftlich darauf hinzuweisen.

Der Auftragnehmer hat Bedenken anzumelden bei:
    - ungenügender Tragfähigkeit des Untergrundes oder ungenügender Vorleistung, soweit die Umstände für ihn erkennbar sind
    - unzureichend ausgeschriebenen Materialstärken

Vor Ausführungsbeginn hat der Auftragnehmer mit dem Auftraggeber festzulegen, wo das zu verwendende Material auf der Baustelle gelagert werden kann, um gegenseitige Störungen der am Bau beteiligten Handwerker während der Bauausführung zu vermeiden.

Die belegten Flächen sind besenrein und frei von Verunreinigungen zu übergeben. Materialreste sind vom Verursacher zu beseitigen.

Alu- und Edelstahlelemente dürfen nur mit Schutzfolie geliefert werden. Diese ist erst unmittelbar vor Übergabe / Abnahme zu entfernen.

Bei Schweiß- und Schleifarbeiten sind benachbarte Bauteile vor Beschädigungen besonders zu schützen.

Bei andere Bauteile durchdringende Materialien ist darauf zu achten, dass keine starre Verbindung zwischen den sich unterschiedlich verhaltenden Stoffen / Bauteilen entsteht und dass konstruktiv bedingte Bewegungen der Metallbauteile nicht die angrenzenden Bauteile beeinträchtigen.

Dehnungsfugen sind sowohl horizontal als auch vertikal bei Erfordernis anzuordnen.

3. Gestalterische Anforderungen an die Konstruktionen:

Die Darstellung im Detail ist hinsichtlich der sichtbaren Geometrie bindend. In der technischen Ausführung sind die konstruktiven Belange zu berücksichtigen.

4. Preisinhalte: (in Ergänzung der DIN-Vorschriften):

Das Überprüfen der ggfs. erforderlichen Rechtwinkeligkeit und Maßhaltigkeit der angrenzenden Bauteile und Flächen gilt als Nebenleistung. Sollten dazu horizontale und vertikale Bauabschnürungen erforderlich sein, sind diese mit einzukalkulieren.

Mit den Preisen sind ferner abgegolten ggf. erforderliche Zwischentransporte u. Zwischenlagerkosten. Mit dem Preis sind die üblichen Bauteilverbindungen abgegolten. Schräg- oder Gehrungsschnitte, können nicht zusätzlich berechnet werden, wenn diese in der Leistungsposition oder Detailzeichnung oder auch konstruktionsbedingt vorgesehen ist.

5. Montage:

Montage durch AN - eigenes Personal (der Einsatz von Subunternehmern bedarf der schriftlichen Zustimmung des Auftraggebers). Dazu gehört auch die Fachbauleitung / Montageaufsicht im Sinne der Landesbauordnung. Alle erforderlichen Montagehilfen sind mit einzukalkulieren.

Die Anlieferung aller zum Einsatz kommenden Werkstoffe und Materialien muss in der Originalverpackung erfolgen. Es sind die Richtlinien des Werkstoffherstellers zu berücksichtigen. Für einen geprüften Systemaufbau ist die jeweilige allgemeine bauaufsichtliche Zulassung zu beachten. Diese muss an der Verwendungsstelle vorliegen und kann beim Systemhersteller angefordert werden.

6. Absperrungen, Verkehrssicherheit auf der Baustelle:

Die Abschrankungen der Öffnungen sowie die Abdeckung von Durchbrüchen ist im Rohbau erfolgt. Erforderliche Umbauten hat der Auftragnehmer zu ggf. berücksichtigen. Die Verantwortung und Unterhaltung liegt beim AN. Erachtet es der AN für notwendig, anlässlich des Transportes von Material, Maschinen und dergl. vorhandene Absperrungen, Abschrankungen und sonstige Sicherungen - auch an anderen Stellen - vorübergehend abzubauen, so ist der AN für die sichere Absperrung dieser Wege und für den ordentlichen Wiederaufbau voll verantwortlich.

7. Geforderte Nachweise

Mit Angebotsabgabe hat der Bieter folgende Nachweise zu liefern:
- Nachweis über die Zertifizierung für Schweißarbeiten der Ausführungsklasse Ex Class II nach DIN EN 1090
- Zertifikat über die Konformität der werkseigenen Produktionskontrolle gem. DIN EN 1090 / CE-Kennzeichnung

### Titel 01 Baustelleneinrichtung

*Hinweis: Hinweis Montagesituation*
Die zwei Gebäudeseiten mit Balkonanlagen sind straßenzugewand. Der Abstand zum Straßenrand beträgt ca. 5 m. Davon sind 3,0 m Gebäudeabstand zur Straße und 2,0 m Leitungsbereich.
Die Straßenlage und -breite kann dem Plan in den Anlagen zum Leistungsverzeichnis entnommen werden.
Bei den Straßen handelt es sich um asphaltierte Baustraßen.

Die eventuell erforderliche Straßensperrungen müssen frühzeitig kommuniziert werden, weil die Straße an einer der Gebäudeseiten die einzige zufahrt zum gesamten Baugebiet ist.

**01.0010 Baustelleneinrichtung**
*** Pauschalposition
Gewerkebezogene Baustelleneinrichtung bereitstellen, vorhalten und nach Beendigung der Gewerkeleistung zurückbauen / entsorgen.

Vorhaltezeitraum: Über die gesamte Dauer der Arbeiten
Menge: 1,000 psch

**01.0020 Montagehilfsgeräte**
*** Pauschalposition
Baustelleneinrichtungskosten für die ausführungsbegleitende Bereitstellung von Montagehilfsgeräten wie zum Beispiel Kosten für Autokran / Hubarbeitsbühnen / Montagerüstung etc.
für die eigenen Leistungen des Auftragnehmers gemäß der gültigen Unfallverhütungsvorschriften.

Kosten für eine eventuell notwendige Straßensperrung sind einzurechnen.
Menge: 1,000 psch

### Titel 02 Stundenlohnarbeiten

**02.0010 Stundensatz Facharbeiter**
Evtl. erforderliche Arbeiten, die nicht im Leistungsverzeichnis erfasst sind und auf besondere Anordnung
des Auftraggebers mit schriftlichem Nachweis zur
Ausführung kommen, werden berechnet für:

Facharbeiter
Menge: 10,000 Std

**02.0020 Stundensatz Helfer**
Evtl. erforderliche Arbeiten, die nicht im Leistungsverzeichnis erfasst sind und auf besondere Anordnung
des Auftraggebers mit schriftlichem Nachweis zur
Ausführung kommen, werden berechnet für:

Helfer
Menge: 10,000 Std

### Titel 03 Balkone

*Hinweis: Systembeschreibung*
Aluminium-Balkonkonstruktion aus pulverbeschichteten Aluminiumprofilen sowie pulverbeschichteten
Aluminiumquadratrohrstützen, inkl. Entwässerung bis Oberkante Gelände.

Die Montage erfolgt als vor der Fassade freistehende Mehrfachanlage (2 Geschosse) gem. beiliegender Planung
auf Stützen.

Bei der Konstruktion des Balkonsystems ist bei der Außenwand ein Wärmedämmverbundsystem mit der Gesamtstärke von max. ca. 245 mm zu berücksichtigen.

Die Gründung der Stützen erfolgt durch Einzelfundamente b x l = 50 x 50 cm.

Balkonplattform:
geschweißte Rahmenkonstruktion aus tragenden und pulverbeschichteten Aluminiumprofilen mit integriertem Wasserablauf
und Querträgerprofilen gem. System des Bieters.

Darauf aufliegend in Trittschall Betonplatten 40 x 40 x 4 cm (Farbe grau). Ein ggf. notwendiges Schneiden der
Platten ist mit einzukalkulieren.

Kontrollierte Entwässerung über verdeckt liegende Entwässerungsrinne und Ableitung durch am Balkonrahmen/
vorderer Ständer befestigtes Fallrohr.

Unterhalb der Betonplatten wird das Regenwasser über Farb-Aluminium beschichtete Aluminiumkantbleche
zum Wasserablauf geführt.
Sichtbare Unterseite ist mit Schutzlack zu beschichten, RAL 9010.

Austrittsbereich aus der Wohnung in barrierefreien Variante.

Abstützung:
Abstützung durch Stützen je Balkonecke aus pulverbeschichteten Aluminiumquadratrohr-Stützen gemäß RAL Standard.
Verankerung der Stützen erfolgt auf bauseitigen Stahlbeton-Einzelfundamenten mit Fußplatte und geeigneten,
bauaufsichtlich zugelassenen Befestigungsmitteln gem. Berechnung und Vorgabe des Systemherstellers.

Die Oberkante der bauseitigen Fundamente liegt bei ca. 0,65m unter GOK.

Wandbefestigung:
Rückverankerung der Balkonkonstruktion ausschließlich an der jeweiligen Geschossdecke
(Stahlbeton d = 20 cm) mittels geeigneter Befestigung.

Fassadenanschluss:
Die Anbindung an die Gebäudefassade erfolgt als zweiteilige, bewegliche Konstruktion mit aufgesetztem
Wandanschlusswinkel und Überhangblech, beschichtet in Standard-RAL-Farbton. Dieser Winkel dient ausschließlich als Durchtritts- und
Blickschutz mit hinterlegtem Kompriband. Der Wandanschlusswinkel ist so zu führen, dass Niederschlagswasser bis
in die Balkonentwässerungsrinne geführt wird.
Das Überhangblech ist mit einem Quellband zu hinterlegen und oberseitig dauerelastisch zu versiegeln.

Austrittsbereich:
Austrittsbereiche aus Aluminium-Tränenblech sind barrierefrei als Systembestandteil des Balkonsystem auszuführen.
Die gesamte Austrittskonstruktion ist mit einem Gefälle von ca. 5% (max. 6%) in Richtung der Balkone auszuführen.

Geländer:
Die Geländer sind geschweißt und bestehen aus Ober- und Untergurt sowie Zwischenpfosten im Abstand von max. 1,0 m.
Die Füllungen aus umlaufend gekantetem Streckmetall werden zwischen Ober- und Untergurt gestellt und von der Innenseite
an den Ober- und Untergurten sowie Zwischenpfosten verschraubt oder genietet.

Füllelemente:
bestehend aus Streckmetall aus Aluminium, umlaufend gekantet, Kante ca. 4cm
Masche: Raute R 16 x 8 x 1,5 x 1 mm
Hersteller: Sorst Streckmetall oder gleichwertig

Die Geländer müssen der DIN 1055 entsprechen. Geländerhöhe entsprechend der anerkannten Regel der Technik.

Befestigungsteile:
Sämtliche für die Balkonkonstruktion verwendeten Befestigungsteile (z. B. Nieten, Schrauben) sind in Edelstahl
auszuführen.

Entwässerung:
Entwässerung als Linienentwässerung der einzelnen Ebenen, Systembestandteil des Herstellers, Rundrohr, Oberfläche
Standard-RAL-Farbton

Farbgebung:
Alle Aluminium-/Stahlbauteile inkl. Füllelemente, Entwässerungsrohre und Fassadenahschlussbleche sind entfettet, chromatiert und mit einer Pulverbeschichtung in RAL nach Wahl des Auftraggebers.
Balkonunterseite in RAL nach Wahl des Auftraggebers

**03.0010 Statische Nachweise und Werkplanung**
*** Pauschalposition
Erstellen der statischen Berechnungen und Nachweise für die Balkon- und Geländerkonstruktion einschließlich Nachweis der
Verankerung in der Wand  in prüffähiger Form inkl. aller erforderlichen Werkstatt- und Detailzeichnungen.

Der statische Nachweis ist dem Prüfstatiker zur Prüfung rechtzeitig vorzulegen und die Freigabe durch den Prüfstatiker
ist durch den AN selbstständig zu erwirken. Es ist dabei eine Prüfdauer von mind. 10 Werktagen einzuplanen.

Die Werkplanung ist dem AG/Planer spätestens 10 Werktage vor Produktionsbeginn in digitaler Ausfertigung
zur Freigabe vorzulegen; der AN erhält eine Ausfertigung mit Sichtvermerk zurück. Dem AG ist hierbei ein Zeitraum für die
Freigabe der Planunterlagen etc. von 10 Werktagen einzuräumen. Aus der Durchsicht der Werkplanung entsteht keine
Gewährleistung AG/des Architekten für Maße und technische Details. Alle Unstimmigkeiten und Änderungen sind
mit dem AG/Architekten abzustimmen.
Menge: 1,000 psch

**03.0020 Aluminiumbalkon Typ 1, Geländer 2-seitig**
Aluminiumbalkonanlage Typ 1

als 2er Einzelanlage auf 4 Stützen bestehend aus (gem. Leistungsbeschreibung):

2 Balkonplattformen in der Größe je Balkonplattform ca. 3,19 x 2,09 m (Außenmaß)
4 Balkonstützen mit der Länge je Stütze ca. 6,45 m
2-seitigem Geländer (je kurze und lange Balkonseite) mit der Länge je Balkonplattform ca. 5,28 m
2-seitigem Fassadenanschluss mit der Länge je Balkonplattform ca. 3,28 m
2 Austrittsstufen mit der Länge je Stufe ca. 2,05 m
Entwässerung einschl. Anschluss an die Plattformwannen und Zwischenbefestigungen mit der Länge ca. 6,0 m

liefern und montieren.

Einbauort: Wohnung 01 und 03
Menge: 2,000 St

**03.0030 Aluminiumbalkon Typ 2, Geländer 1-seitig**
Aluminiumbalkonanlage Typ 2

als 2er Einzelanlage auf 4 Stützen bestehend aus (gem. Leistungsbeschreibung):

2 Balkonplattformen in der Größe je Balkonplattform ca. 3,68 x 2,09 m (Außenmaß)
4 Balkonstützen mit der Länge je Stütze ca. 6,45 m
1-seitigem Geländer an der langen Balkonseite mit der Länge je Balkonplattform ca. 3,68 m
3-seitigem Fassadenanschluss mit der Länge je Balkonplattform ca. 5,86 m
2 Austrittsstufen mit der Länge je Stufe ca. 2,05 m
Entwässerung einschl. Anschluss an die Plattformwannen und Zwischenbefestigungen mit der Länge ca. 6,0 m

liefern und montieren.

Einbauort: Wohnung 02
Menge: 1,000 St

**03.0040 Aluminiumbalkon Typ 3, Geländer 2-seitig**
Aluminiumbalkonanlage Typ 3

als 2er Einzelanlage auf 4 Stützen bestehend aus (gem. Leistungsbeschreibung):

2 Balkonplattformen in der Größe je Balkonplattform ca. 3,59 x 2,09 m (Außenmaß)
4 Balkonstützen mit der Länge je Stütze ca. 6,45 m
2-seitigem Geländer (je kurze und lange Balkonseite) mit der Länge je Balkonplattform ca. 5,68 m
2-seitigem Fassadenanschluss mit der Länge je Balkonplattform ca. 3,68 m
2 Austrittsstufen mit der Länge je Stufe ca. 2,05 m
Entwässerung einschl. Anschluss an die Plattformwannen und Zwischenbefestigungen mit der Länge ca. 6,0 m

Einbauort: Wohnung 04
Menge: 1,000 St

**03.0050 Zulage für Gitterrost**
Gitterrost im Bereich des Türaustritts. Die Betonplatten sind
entsprechend einzukürzen.

Gitterrostlänge ca. 2,1 m

liefern und montieren.
Menge: 8,000 St

USt %: 19,00
